# B.10E1.005 BW 166 Weiße Traun FR 12
Angebotsaufforderung (GAEB DA XML 3.2, DA83)
Projekt: A-01755-00
Währung: EUR
Vergabeart: Öffentliche Ausschreibung
Auftraggeber: Autobahn GmbH des Bundes, Niederlassung Südbayern (München), Autobahn GmbH-NL BY-S, Seidlstr.7-11, 80335 München, Seidlstraße 7-11, 80335 München, Telefon 089 54552-0; Vergabenummer: A0175500024
Erstellt mit: GXML Toolbox V3.3 R20230829, iTWO_64 V25.0.650, 22.04.2026

## A0175500024 A8_BW166_Umlegung Fernmeldekabel
Datum: 22.04.2026
WaGr: 99_99_01

### Titel 01 Bauvorbereitung

#### Bereich 01.01 Baustelleneinrichtung

**01.01.0001 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Arbeiten Bauphase 1 gem. BB'

Zufahrt zur Baustelle vorhanden.
Menge: 1,000 Psch

**01.01.0002 Baustelle räumen**
*** Pauschalposition
StL-Nr. 1910111299
Baustelle von allen Geräten, Anlagen, Einrichtungen und
dgl. räumen. Benutzte Flächen und Wege entsprechend dem
ursprünglichen Zustand herrichten. Soweit nicht für
bestimmte Leistungen für das Räumen der Baustelle gesonderte Positionen im Leistungsverzeichnis enthalten
sind, gilt die Pauschale
für 'alle Arbeiten Bauphase 1 gem. BB'
Menge: 1,000 Psch

**01.01.0003 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Arbeiten Bauphase 2 gem. BB'

Zufahrt zur Baustelle vorhanden.
Menge: 1,000 Psch

**01.01.0004 Baustelle räumen**
*** Pauschalposition
StL-Nr. 1910111299
Baustelle von allen Geräten, Anlagen, Einrichtungen und
dgl. räumen. Benutzte Flächen und Wege entsprechend dem
ursprünglichen Zustand herrichten. Soweit nicht für
bestimmte Leistungen für das Räumen der Baustelle gesonderte Positionen im Leistungsverzeichnis enthalten
sind, gilt die Pauschale
für 'alle Arbeiten Bauphase 2 gem. BB'
Menge: 1,000 Psch

**01.01.0005 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Arbeiten Bauphase 3 gem. BB'

Zufahrt zur Baustelle vorhanden.
Menge: 1,000 Psch

**01.01.0006 Baustelle räumen**
*** Pauschalposition
StL-Nr. 1910111299
Baustelle von allen Geräten, Anlagen, Einrichtungen und
dgl. räumen. Benutzte Flächen und Wege entsprechend dem
ursprünglichen Zustand herrichten. Soweit nicht für
bestimmte Leistungen für das Räumen der Baustelle gesonderte Positionen im Leistungsverzeichnis enthalten
sind, gilt die Pauschale
für 'alle Arbeiten Bauphase 3 gem. BB'
Menge: 1,000 Psch

**01.01.0007 Kurzzeitige BE BPH 1-2**
Kurzfristiges Einrichten, Vorhalten und Räumen der Baustelle pro Arbeitstag zwischen den Bauphasen 1 und 2.

Es ist eine Kolonne bestehend aus Minibagger, Lkw einschl. Bedienpersonal und aller erforderlichen Betriebsmittel sowie einem Helfer auf der Baustelle bereitzustellen. Kosten für Kleintransporter, o.ä., die dem Transport der Mitarbeiter dienen, sind einzurechnen.

Die auf der Baustelle zu erbringenden Leistungen werden gesondert vergütet.
Die Arbeiten sind innerhalb von 3 Werktagen nach Aufforderung per E-Mail durch den AG zu beginnen.

Die arbeitstägliche An- und Abfahrt ist einzurechnen.
Menge: 3,000 d

**01.01.0008 Kurzzeitige BE BPH 2-3**
Kurzfristiges Einrichten, Vorhalten und Räumen der Baustelle pro Arbeitstag zwischen den Bauphasen 2 und 3.

Es ist eine Kolonne bestehend aus Minibagger, Lkw einschl. Bedienpersonal und aller erforderlichen Betriebsmittel sowie einem Helfer auf der Baustelle bereitzustellen. Kosten für Kleintransporter, o.ä., die dem Transport der Mitarbeiter dienen, sind einzurechnen.

Die auf der Baustelle zu erbringenden Leistungen werden gesondert vergütet.
Die Arbeiten sind innerhalb von 3 Werktagen nach Aufforderung per E-Mail durch den AG zu beginnen.

Die arbeitstägliche An- und Abfahrt ist einzurechnen.
Menge: 3,000 d

**01.01.0009 Lagerplatz Kabel einricht.vorh.räumen**
*** Pauschalposition
Beschaffung und Vorhaltung einer Lagerfläche für die nach Titel 04.01. zu liefernden und vom FIT München antransportierten Kabel für die Dauer der Kabelverlegung.

Die Kabel sind diebstahlsicher zu lagern und bleiben solange im Verantwortungsbereich des AN bis die Leistungen abgenommen bzw. bis Restlängen wieder im FIT München eingelagert wurden.

Der Transport der Kabel(trommeln) vom Lagerplatz zur jeweiligen Einbaustelle ist einzurechnen.
Menge: 1,000 Psch

**01.01.0010 Verkehrsflächen unterhalten**
Verkehrsflächen innerhalb des Baubereiches der hier ausgeschriebenen Arbeiten einschließlich benutzter Zufahrten während der Bauzeit verkehrssicher unterhalten.

Abgerechnet wird nach Kalendertagen, die der AN gemäß Tagesberichten vor Ort war. Befestigung mit Asphalt oder Beton.
Menge: 40,000 d

**01.01.0011 Wasserhaltung betreiben**
Kabelschächte, Leitungsgräben und Baugruben vor der Benutzung für Kabelverlege, -zug- und -montagearbeiten auspumpen.

Abgerechnet wird die Dauer des Pumpeneinsatzes. Zu kalkulieren sind alle erforderlichen Geräte und Materialien für die Nutzung einer Pumpe (Pumpe, Schlauch, Aggregat, Betriebsmittel, Bedienpersonal,etc.).

Die Herstellung und anschließende Beseitigung eines Pumpensumpfes ist bei Bedarf einzukalkulieren.
Menge: 80,000 h

#### Bereich 01.02 Transporte

*Hinweis: Vorbemerkung Transporte*
Im Rahmen der hier ausgeschriebenen Arbeiten werden Kabel vom FIT München-Freimann (Heidemannstraße 219, 80939 München) zur Verfügung gestellt bzw. überschüssige Kabel nach Abschluss der Verlegearbeiten zum FIT München-Freimann transportiert.

Je nach Länge und Gewicht der zu transportierenden Kabel werden diese entweder auf Kabeltrommeln oder als Kabelringe im FIT München-Freimann bereitgestellt und zum Lagerplatz des AN transportiert oder von der Baustelle zum FIT München-Freimann transportiert. Transporte auf der Baustelle werden nicht gesondert vergütet.
Für Ladetätigkeiten sind im FIT keine Kapazitäten (personell oder maschinell) vorhanden.

Die Fahrtkosten vom FIT zur Baustelle oder von der Baustelle zum FIT sowie das Auf- und Abladen sind im Untertitel 01.02 in die Transporte einzurechnen.

**01.02.0001 Kabeltrommel des AG transportieren DU bis 2,00 m*Masse bis 1,0 t**
StL-Nr. 2113402611
Kabeltrommel oder Kabelschutzrohrtrommel des AG von der
bzw. zur Baustelle transportieren, einschließlich Auf-
und Abladen.
Trommel-Durchmesser bis 2,00 m.
Masse der Trommel bis 1,0 t.
Menge: 7,000 St

**01.02.0002 Kabelringe transportieren**
Kabelringe von Energie-, Daten- oder LWL-Kabeln auf Anweisung des AG im FIT München-Freimann laden und zur Baustelle transportieren bzw. Kabelringe auf der Baustelle laden und zum FIT München-Freimann transportieren und dort nach Angaben des FIT abladen.

Gewicht der Ringe bis max. 100 kg
Menge: 2,000 St

#### Bereich 01.03 Dokumentation

**01.03.0001 Vermessungsarbeiten**
*** Pauschalposition
Vermessung in ETRS89, UTM-, DHHN2016- Koordinaten (X-, Y- und Z-Koordinaten, Bayern Zone 32; +/- 10 cm Genauigkeit).

Die einzelnen Punkte sind nach den vermessungstechnischen Grundlagen der Straßenbauverwaltung auszuführen.

Es ist die gesamte Kabel- und -schutzrohrtrasse, alle Schutzrohrenden, alle Muffen mit Muffenmarkern, alle Schächte sowie alle vom AN hergestellten und genutzten Querungen in ihrer Lage und Tiefe (OK Rohr) einzumessen und an den AG digital zu übergeben. Es sind verschiedene Codes zur Indentifizierung der einzelnen Punkte in Absprache mit dem AG zu vergeben.

Übergabeformate:
Koordinatenliste als txt-Datei

Die Vermessung ist baubegleitend auszuführen. Ein wiederholtes Anfahren ist daher in den Preis einzurechnen.
Siehe hierzu auch 3.11.1 der Baubeschreibung.
Menge: 1,000 Psch

**01.03.0002 Bestandslagepläne erstellen**
Kabelbestandslageplan erstellen und in digitaler Form im dwg- (AutoCad max. Version 2018) und pdf-Format an den AG übergeben.

Die Bestandsplandateien sind so aufzubauen, dass die Layer nach fachlichen (LWL-Trasse, Schächte, Querungen/Mantelrohre, etc.) sowie nach CAD-technischen (Punkte mit Symbol, Linie mit Spezifikation, etc.) Gesichtspunkten getrennt jeweils nur gleichartige Elemente enthalten. Den einzelnen Punkten und Linien sind vorher definierte Symbole und Linienspezifikationen zuzuordnen.

Zur Bearbeitung wird dem AN der Bestandslageplan im dwg-Format als Hintergrundplan sowie eine Datei mit der Layerstruktur des AG für Kabelbestandspläne übergeben. Neue Layer dürfen nur in Rücksprache mit dem AG angelegt und benannt werden.

Die Durchführung der erforderlichen Einmeßarbeiten wird
über Pos. 01.03.0001 vergütet.

Der Plan ist gemäß der Anforderungen nach Kapitel 4.2.2 der Baubeschreibung nach jeder Umlegung zu erstellen und spätestens 1 Woche nach Inbetriebnahme des jeweils geänderten Kabelweges beim AG einzureichen.

Abgerechnet wird je eine Bearbeitung des Planes A8_L_99-400 nach Bauphase 1, 2 und 3.
Menge: 3,000 St

*Hinweis: Vorbemerkung Fotodokumentation*
Durch den AN ist eine Fotodokumentation mit entsprechenden Bildunterschriften des vorhandenen Zustandes und des Bauablaufes bis zur Beendigung der Bauarbeiten aufzustellen. Abgerechnet wird die folgende LV-Position unabhängig von der Anzahl der Einzelfotos nur einmal je Bauphase (1, 2 und 3).

Die Lichtbilder über den wesentlichen Bauablauf sind wie folgt zu benennen:
JJJJ-MM-TT_123_Str-kmxxx-xxx
JJJJ = Jahr, z. B. 2022
MM = Monat, z. B. 07 für Juli
TT = Tag, z. B. 21
123 = laufende Nummer am selben Tag oder im selben Monat

Festzuhalten sind unter anderem:
- die Kabeltrasse vor und nach der Verlegung mit Angabe der Koordinaten
- die Verlegung der Kabel- und -schutzrohre in offener Bauweise
- die Verlegung sowie das Einziehen der Streckenfernmelde-, Daten- und Energiekabel inklusive Muffenmontage und Einbau von elektronischen Markern, Trassenband, Abdeckplatten, etc.

Die Fotodokumentation ist direkt nach Abschluss jeder Bauphase dem AG nach Örtlichkeit und Aufnahmedatum sortiert auf DVD zu übergeben.

**01.03.0003 Lichtbilder herst. und liefern**
StL-Nr. 19101620
Lichtbilder über den wesentlichen Bauablauf des Bauwerks in digitalisierter Form (Auflösung mindestens
1024 mal 768 Pixel, 24 Farben) mit Digitalkamera herstellen und auf mit dem AG abgestimmten Datenträger (CD
oder DVD) liefern. Das Komprimierungsverhältnis bzw.
die Bildqualität ist so zu wählen, dass durch die Komprimierung keine für den Sachverhalt wesentlichen Bildinformationen verloren gehen.
Menge: 3,000 St

*Hinweis: Vorbemerkung SiGe-Koordination*
Vom Auftraggeber wird für die Dauer der Baumaßnahme ein Koordinator nach Paragraf 4 BaustellV (SiGeKo) gestellt.
Der Auftragnehmer ist verpflichtet, dem Koordinator zuzuarbeiten und sich mit ihm abzustimmen.
Siehe hierzu Baubeschreibung Kapitel 3.13.

**01.03.0004 Zuarbeit Sicherheits- und Gesundheitsschutz**
*** Pauschalposition
Zuarbeit zum Sicherheits- und Gesundheitsschutz für die Dauer der gesamten hier ausgeschriebenen Kabelarbeiten leisten einschl. Koordination mit dem Koordinator des AG.

Erstellen und Übergeben aller für die SiGe-Koordination notwendigen Unterlagen, wie z.B. Liste der Ansprechpartner des AN und seiner NU, Geräteliste, Gefährdungsbeurteilungen für die ausgeschriebenen Arbeiten, Bauzeitenplan einschl. Fortschreiben bei Änderungen, Teilnahme an Sicherheitsunterweisungen, u.ä.

Aushang und Mitführen der vom AG bereitgestellten SiGe-Dokumente (Vorankündigung, SiGe-Plan, etc.).
Menge: 1,000 Psch

**01.03.0005 Zustandserfassung**
Erfassung und Dokumentation des Zustands von Straßen, Geländeoberfläche, der Vorfluter und Vorflutleitungen, sowie der baulichen Anlagen im Baugelände, die von der Baumaßnahme des AN berührt werden.

Die Erfassung ist unter Beteiligung des AG und des
Straßenbaulastträgers bzw. Eigentümers abschnittsweise nach Baufortschritt durchzuführen.

Dokumentationsunterlagen herstellen und dem AG
übergeben. Siehe Baubeschreibung Kap. 3.8.

Abgerechnet wird 1 Stück:
- Vor Beginn der Bauphase 1
- Nach Ende der Bauphase 1
- Vor Beginn der Bauphase 2
- Nach Ende der Bauphase 2
- Vor Beginn der Bauphase 3
- Nach Ende der Bauphase 3
Menge: 6,000 St

#### Bereich 01.04 Kampfmittelsondierung

**01.04.0001 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'Arbeiten Bph 1 Untertitel 01.04.'

Zufahrt zur Baustelle vorhanden.
Menge: 1,000 Psch

**01.04.0002 Baustelle räumen**
*** Pauschalposition
StL-Nr. 1910111299
Baustelle von allen Geräten, Anlagen, Einrichtungen und
dgl. räumen. Benutzte Flächen und Wege entsprechend dem
ursprünglichen Zustand herrichten. Soweit nicht für
bestimmte Leistungen für das Räumen der Baustelle gesonderte Positionen im Leistungsverzeichnis enthalten
sind, gilt die Pauschale
für 'Arbeiten Bph 1 Untertitel 01.04.'
Menge: 1,000 Psch

**01.04.0003 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'Arbeiten Bph 2 Untertitel 01.04.'

Zufahrt zur Baustelle vorhanden.
Menge: 1,000 Psch

**01.04.0004 Baustelle räumen**
*** Pauschalposition
StL-Nr. 1910111299
Baustelle von allen Geräten, Anlagen, Einrichtungen und
dgl. räumen. Benutzte Flächen und Wege entsprechend dem
ursprünglichen Zustand herrichten. Soweit nicht für
bestimmte Leistungen für das Räumen der Baustelle gesonderte Positionen im Leistungsverzeichnis enthalten
sind, gilt die Pauschale
für 'Arbeiten Bph 2 Untertitel 01.04.'
Menge: 1,000 Psch

**01.04.0005 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'Arbeiten Bph 3 Untertitel 01.04.'

Zufahrt zur Baustelle vorhanden.
Menge: 1,000 Psch

**01.04.0006 Baustelle räumen**
*** Pauschalposition
StL-Nr. 1910111299
Baustelle von allen Geräten, Anlagen, Einrichtungen und
dgl. räumen. Benutzte Flächen und Wege entsprechend dem
ursprünglichen Zustand herrichten. Soweit nicht für
bestimmte Leistungen für das Räumen der Baustelle gesonderte Positionen im Leistungsverzeichnis enthalten
sind, gilt die Pauschale
für 'Arbeiten Bph 3 Untertitel 01.04.'
Menge: 1,000 Psch

**01.04.0007 Verrechnungssatz Verantwort. Person**
StL-Nr. 21126241
Stundenlohnarbeiten der Verantwortlichen Person für die
baubegleitende Kampfmittelräumung. Der Verrechnungssatz
umfasst sämtliche Kosten für das hierfür eingesetzte
Personal einschließlich aller Personalnebenkosten.
Menge: 80,000 h

**01.04.0008 Verrechnungssatz KMR-Arbeiter**
StL-Nr. 21126246
Stundenlohnarbeiten Kampfmittelräumarbeiter für die
baubegleitende Kampfmittelräumung. Der Verrechnungssatz
umfasst sämtliche Kosten für das hierfür eingesetzte
Personal einschließlich aller Personalnebenkosten.
Menge: 120,000 h

**01.04.0009 Störkörper freilegen/identifizieren**
StL-Nr. 21126301
Störkörper innerhalb eines Störpunkts manuell (spatentief) freilegen und identifizieren. Handhabungsfähige
Kampfmittel bergen und in Bereitstellungslager transportieren. Bei nicht handhabungsfähigen Kampfmitteln
Fundstelle sichern und nach den länderspezifischen Re-
gelungen gemäß den Unterlagen des AG verfahren. Sonstige Störkörper sind umgehend zu bergen und von der Räumstelle zu entfernen. Entsorgen wird gesondert vergütet.
Nach Bergung der Kampfmittel und sonstiger Störkörper
nachsondieren. Dokumentation nach Unterlagen des AG.
Abgerechnet wird je dokumentiertem Störpunkt.
Menge: 55,000 St

**01.04.0010 KM-Bereitstellungslager einrichten**
StL-Nr. 21126101
Kampfmittel-Bereitstellungslager einrichten. Lagerbereich mit Lagerbehältern gemäß den Vorgaben der zuständigen Behörde nach Unterlagen des AG einrichten
und nach Abschluss der Arbeiten zurückbauen. Vorhalten und Bewachen wird gesondert vergütet.
Menge: 3,000 St

**01.04.0011 KM-Bereitstellungslager vorhalten**
StL-Nr. 21126111
Kampfmittel-Bereitstellunglager für einen längeren
Zeitraum betriebsbereit vorhalten und sichern. Die
Einsatzzeiträume richten sich nach den Unterlagen des
AG.
Menge: 6,000 Wo

**01.04.0012 KM-Bereitstellungslager bewachen**
StL-Nr. 21126121
Kampfmittel-Bereitstellungslager für einen längeren
Zeitraum bewachen. Die Einsatzzeiträume richten sich
nach den Unterlagen des AG. Zuschläge für Nacht-,Sonn-
und Feiertagsarbeit sind einzurechnen. Anforderungen an
das Bewachungspersonal nach Unterlagen des AG.
Menge: 6,000 Wo

### Titel 02 Tiefbau

#### Bereich 02.01 Leitungsgräben und Baugruben BPH 1

**02.01.0001 Oberboden abtragen und andecken Abtr.über 10-30cm Andeck. ü.15-25cm*Abrechnung Abtrag**
StL-Nr. 2410611399290301
Oberboden ggf. einschließlich Vegetationsdecke abtragen
und profilgerecht wieder andecken einschließlich erforderlicher Zwischenlagerung auf Flächen nach Wahl des
AN. Beschreibung der Homogenbereiche nach Unterlagen
des AG.
Homogenbereich 'O'

Neigung der Abtragsfläche '0 bis 1:1,5'

Dicke des Abtrages über 10 bis 30 cm.
Andeckung 'Leitungsgräben, Baugruben'

Dicke der Andeckung über 15 bis 25 cm.
Abrechnung nach Abtragsprofilen.
Menge: 5,000 m3

**02.01.0002 Suchgraben herstellen*Tiefe bis 1,25 m mitMasch.unterst.*Aufbruch gesond. Boden einb.u.v.*Abrechnung Abtrag**
StL-Nr. 2410891291210101
Suchgraben nach Unterlagen des AG einschließlich Handschachtung herstellen. Aushub zur Wiederverwendung
seitlich lagern. Beschreibung der Homogenbereiche nach
Unterlagen des AG.
Homogenbereiche 'B'

Grabentiefe bis 1,25 m.
Handschachtung mit Maschinenunterstützung.
Straßenaufbruch wird gesondert vergütet.
Seitlich gelagerten Boden einbauen und verdichten.
Abrechnung nach Abtragsprofilen.
Menge: 2,000 m3

**02.01.0003 Mehraufwand wegen Kampfmittelsondierung**
Zuschlag für die Erschwernis durch die baubegleitende Kampfmittelsondierung bei der Herstellung von Leitungsgräben und Baugruben nach Titel 02.01.

Abgerechnet wird je m3 der Leitungsgräben und Baugruben, die nachweislich in Begleitung des Fachpersonals nach Untertitel 01.04 auf Anordnung des AG hergestellt werden.

Die Geräte sind gemäß Baubeschreibung nach DGUV-I 201-027 auszustatten.
Menge: 37,000 m3

**02.01.0004 Leitungsgraben zur Freilegung der Kabel**
Leitungsgraben zur Freilegung des bestehenden Streckenfernmelde- und Daten-/Energiekabels, teils mit Bagger, teils von Hand herstellen.

Die Abrechnung des Leitungsgrabenaushubes erfolgt mit senkrechten Baugrubenwänden.
Die Abrechnungstiefen richten sich nach den freigelegten Kabeln

Boden lösen, seitlichlagern, mit einer Grabentiefe bis 1,25 m, für Leitungsgräben
Boden des Homogenbereichs B.
Boden nach Ausbau des Kabels wieder einbauen und verdichten.
Menge: 10,000 m3

**02.01.0005 Baugrube herstellen Tiefe bis 1,25 m**
StL-Nr. 24108107991090
Baugrube nach Unterlagen des AG herstellen.
Beschreibung der Homogenbereiche nach Unterlagen des
AG. Verbau wird gesondert vergütet.
Homogenbereiche 'B'

Baugrube 'Muffengruben'

Baugrubentiefe bis 1,25 m.
Aushub 'zwischenlagern, wiedereinbauen und verdichten'
Menge: 19,000 m3

**02.01.0006 Baugrube herstellen Tiefe bis 1,25 m**
StL-Nr. 24108107991099
Baugrube nach Unterlagen des AG herstellen.
Beschreibung der Homogenbereiche nach Unterlagen des
AG. Verbau wird gesondert vergütet.
Homogenbereiche 'B'

Baugrube 'NRS-Schacht'

Baugrubentiefe bis 1,25 m.
Aushub 'zwischenlagern, wiedereinbauen und verdichten'

Abrechnung 'mit senkr. Wänden'
Menge: 6,000 m3

**02.01.0007 Sandbett herstellen**
Sandbett herstellen. Kabelsand 0/3mm liefern und in
Rohrgrabenbreite 5 cm unter den Kabeln und -schutzrohren und bis 10 cm über die Kabel und -schutzrohre sowie im im Bereich von erdverlegten Muffen 40 cm dick einbauen.
Menge: 6,000 m3

**02.01.0008 Kabelschacht ausbauen QU bis 1,00 m2*Betonfertigteil Tiefe bis 1,25 m*Ausbau verwerten**
StL-Nr. 21134016111010
Freigelegten Kabelschacht einschließlich Abdeckung
vollständig ausbauen. Behinderungen beim Freilegen
durch vorhandene Kabel und Kabelschutzrohre werden
nicht gesondert vergütet. Erdarbeiten und der Aufbruch
von Straßenbefestigungen werden gesondert vergütet. Das
Ausbauen von Kabeln und Kabelschutzrohren wird gesondert vergütet.
Rechteckiger Kabelschacht, lichter Querschnitt bis 1,00
m2.
Kabelschacht als Betonfertigteil.
Ausbautiefe ab OK Abdeckung bis 1,25 m.
Sämtliche Ausbaustoffe nach Wahl des AN verwerten.
Menge: 2,000 St

**02.01.0009 Gemischtkörnigen Boden liefern und einbauen**
Gemischtkörnigen Boden (BM0), gut wasserdurchlässig, mit einem für die dauerhafte Standfestigkeit ausreichenden Korngerüst liefern und als Bodenaustausch in den NRS-Schachtbaugruben oder auf gesonderte Aufforderung des AG einbauen, ggf. planieren und verdichten.
Menge: 2,000 m3

#### Bereich 02.02 Leitungsgräben und Baugruben BPH 2

**02.02.0001 Oberboden abtragen und andecken Abtr.über 10-30cm Andeck. ü.15-25cm*Abrechnung Abtrag**
StL-Nr. 2410611399290301
Oberboden ggf. einschließlich Vegetationsdecke abtragen
und profilgerecht wieder andecken einschließlich erforderlicher Zwischenlagerung auf Flächen nach Wahl des
AN. Beschreibung der Homogenbereiche nach Unterlagen
des AG.
Homogenbereich 'O'

Neigung der Abtragsfläche '0 bis 1:1,5'

Dicke des Abtrages über 10 bis 30 cm.
Andeckung 'Leitungsgräben, Baugruben'

Dicke der Andeckung über 15 bis 25 cm.
Abrechnung nach Abtragsprofilen.
Menge: 21,000 m3

**02.02.0002 Suchgraben herstellen*Tiefe bis 1,25 m mitMasch.unterst.*Aufbruch gesond. Boden einb.u.v.*Abrechnung Abtrag**
StL-Nr. 2410891291210101
Suchgraben nach Unterlagen des AG einschließlich Handschachtung herstellen. Aushub zur Wiederverwendung
seitlich lagern. Beschreibung der Homogenbereiche nach
Unterlagen des AG.
Homogenbereiche 'B'

Grabentiefe bis 1,25 m.
Handschachtung mit Maschinenunterstützung.
Straßenaufbruch wird gesondert vergütet.
Seitlich gelagerten Boden einbauen und verdichten.
Abrechnung nach Abtragsprofilen.
Menge: 15,000 m3

**02.02.0003 Graben für Leitungen herst.*Tiefe >1,00-1,25m Breite>0,30-0,50m*lag. i./ver.o.Lz**
StL-Nr. 24108222952109
Graben für Sickerleitungen, Druckleitungen, Kabel,
Leerrohre oder dgl. herstellen. Straßenaufbruch wird
gesondert vergütet. Abrechnung nach der Länge des
Grabens, gemessen in der Achse.
In gewachsenem Boden. Homogenbereiche 'B'

Grabentiefe über 1,00 bis 1,25 m.
Breite der Grabensohle über 0,30 bis 0,50 m.
Aushub zur Wiederverwendung innerhalb der Baustelle
lagern, nach Verlegen der Leitung in Graben oberhalb
der Leitungszone einbauen und verdichten einschl. ggf.
erforderlicher Wasserzugabe.
Zum Verfüllen nicht verwendeten Aushub 'förd. und in Mieten aufsetzen.'
Menge: 65,000 m

**02.02.0004 Mehraufwand wegen Kampfmittelsondierung**
Zuschlag für die Erschwernis durch die baubegleitende Kampfmittelsondierung bei der Herstellung von Leitungsgräben und Baugruben nach Titel 02.02.

Abgerechnet wird je m3 der Leitungsgräben und Baugruben, die nachweislich in Begleitung des Fachpersonals nach Untertitel 01.04 auf Anordnung des AG hergestellt werden.

Die Geräte sind gemäß Baubeschreibung nach DGUV-I 201-027 auszustatten.
Menge: 118,000 m3

**02.02.0005 Leitungsgraben zur Freilegung der Kabel**
Leitungsgraben zur Freilegung des bestehenden Streckenfernmelde- und Datenkabels, teils mit Bagger, teils von Hand herstellen.

Die Abrechnung des Leitungsgrabenaushubes erfolgt mit senkrechten Baugrubenwänden.
Die Abrechnungstiefen richten sich nach den freigelegten Kabeln

Boden lösen, seitlichlagern, mit einer Grabentiefe bis 1,25 m, für Leitungsgräben
Boden des Homogenbereichs B.
Boden nach Ausbau des Kabels wieder einbauen und verdichten.
Menge: 10,000 m3

**02.02.0006 Baugrube herstellen Tiefe bis 1,25 m**
StL-Nr. 24108107991090
Baugrube nach Unterlagen des AG herstellen.
Beschreibung der Homogenbereiche nach Unterlagen des
AG. Verbau wird gesondert vergütet.
Homogenbereiche 'B'

Baugrube 'Muffengruben'

Baugrubentiefe bis 1,25 m.
Aushub 'zwischenlagern, wiedereinbauen und verdichten'
Menge: 44,000 m3

**02.02.0007 Baugrube herstellen Tiefe >1,25-1,75m**
StL-Nr. 24108107992090
Baugrube nach Unterlagen des AG herstellen.
Beschreibung der Homogenbereiche nach Unterlagen des
AG. Verbau wird gesondert vergütet.
Homogenbereiche 'B, X'

Baugrube 'Masten Kabelbrücke'

Baugrubentiefe über 1,25 bis 1,75 m.
Aushub 'transp. und in Mieten aufsetzen.'
Menge: 2,500 m3

**02.02.0008 Sandbett herstellen**
Sandbett herstellen. Kabelsand 0/3mm liefern und in
Rohrgrabenbreite 5 cm unter den Kabeln und -schutzrohren und bis 10 cm über die Kabel und -schutzrohre sowie im im Bereich von erdverlegten Muffen 40 cm dick einbauen.
Menge: 10,000 m3

**02.02.0009 Beton C 12/15 als Schutzbeton liefern**
Beton C 12/15, X0 liefern und zum Schutz der Kabelschutzrohrtrasse unter Baustraßen und BE-Flächen oder auf Anordnung des AG mit einer allseitigen Überdeckung von 10 cm einbauen.
Menge: 8,000 m3

#### Bereich 02.03 Leitungsgräben und Baugruben BPH 3

**02.03.0001 Oberboden abtragen und andecken Abtr.über 10-30cm Andeck. ü.15-25cm*Abrechnung Abtrag**
StL-Nr. 2410611399290301
Oberboden ggf. einschließlich Vegetationsdecke abtragen
und profilgerecht wieder andecken einschließlich erforderlicher Zwischenlagerung auf Flächen nach Wahl des
AN. Beschreibung der Homogenbereiche nach Unterlagen
des AG.
Homogenbereich 'O'

Neigung der Abtragsfläche '0 bis 1:1,5'

Dicke des Abtrages über 10 bis 30 cm.
Andeckung 'Leitungsgräben, Baugruben'

Dicke der Andeckung über 15 bis 25 cm.
Abrechnung nach Abtragsprofilen.
Menge: 25,000 m3

**02.03.0002 Suchgraben herstellen*Tiefe bis 1,25 m mitMasch.unterst.*Aufbruch gesond. Boden einb.u.v.*Abrechnung Abtrag**
StL-Nr. 2410891291210101
Suchgraben nach Unterlagen des AG einschließlich Handschachtung herstellen. Aushub zur Wiederverwendung
seitlich lagern. Beschreibung der Homogenbereiche nach
Unterlagen des AG.
Homogenbereiche 'B'

Grabentiefe bis 1,25 m.
Handschachtung mit Maschinenunterstützung.
Straßenaufbruch wird gesondert vergütet.
Seitlich gelagerten Boden einbauen und verdichten.
Abrechnung nach Abtragsprofilen.
Menge: 15,000 m3

**02.03.0003 Graben für Leitungen herst.*Tiefe >1,00-1,25m Breite>0,30-0,50m*lag. i./ver.o.Lz**
StL-Nr. 24108222952109
Graben für Sickerleitungen, Druckleitungen, Kabel,
Leerrohre oder dgl. herstellen. Straßenaufbruch wird
gesondert vergütet. Abrechnung nach der Länge des
Grabens, gemessen in der Achse.
In gewachsenem Boden. Homogenbereiche 'B'

Grabentiefe über 1,00 bis 1,25 m.
Breite der Grabensohle über 0,30 bis 0,50 m.
Aushub zur Wiederverwendung innerhalb der Baustelle
lagern, nach Verlegen der Leitung in Graben oberhalb
der Leitungszone einbauen und verdichten einschl. ggf.
erforderlicher Wasserzugabe.
Zum Verfüllen nicht verwendeten Aushub 'förd. und in Mieten aufsetzen.'
Menge: 25,000 m

**02.03.0004 Mehraufwand wegen Kampfmittelsondierung**
Zuschlag für die Erschwernis durch die baubegleitende Kampfmittelsondierung bei der Herstellung von Leitungsgräben und Baugruben nach Titel 02.03.

Abgerechnet wird je m3 der Leitungsgräben und Baugruben, die nachweislich in Begleitung des Fachpersonals nach Untertitel 01.04 auf Anordnung des AG hergestellt werden.

Die Geräte sind gemäß Baubeschreibung nach DGUV-I 201-027 auszustatten.
Menge: 117,000 m3

**02.03.0005 Leitungsgraben zur Freilegung der Kabel**
Leitungsgraben zur Freilegung der bestehenden KSR unter der Baustraße, teils mit Bagger, teils von Hand herstellen.

Die Abrechnung des Leitungsgrabenaushubes erfolgt mit senkrechten Baugrubenwänden.
Die Abrechnungstiefen richten sich nach den freigelegten Kabeln

Boden lösen, seitlichlagern, mit einer Grabentiefe bis 1,25 m, für Leitungsgräben
Boden des Homogenbereichs B.
Boden nach Ausbau des Kabels wieder einbauen und verdichten.
Menge: 47,000 m3

**02.03.0006 Baugrube herstellen Tiefe bis 1,25 m**
StL-Nr. 24108107991090
Baugrube nach Unterlagen des AG herstellen.
Beschreibung der Homogenbereiche nach Unterlagen des
AG. Verbau wird gesondert vergütet.
Homogenbereiche 'B'

Baugrube 'Muffengruben'

Baugrubentiefe bis 1,25 m.
Aushub 'zwischenlagern, wiedereinbauen und verdichten'
Menge: 39,000 m3

**02.03.0007 Baugrube herstellen Tiefe >1,25-1,75m**
StL-Nr. 24108107992090
Baugrube nach Unterlagen des AG herstellen.
Beschreibung der Homogenbereiche nach Unterlagen des
AG. Verbau wird gesondert vergütet.
Homogenbereiche 'B, X'

Baugrube 'Masten Kabelbrücke'

Baugrubentiefe über 1,25 bis 1,75 m.
Aushub 'transp. und in Mieten aufsetzen.'
Menge: 2,500 m3

**02.03.0008 Sandbett herstellen**
Sandbett herstellen. Kabelsand 0/3mm liefern und in
Rohrgrabenbreite 5 cm unter den Kabeln und -schutzrohren und bis 10 cm über die Kabel und -schutzrohre sowie im im Bereich von erdverlegten Muffen 40 cm dick einbauen.
Menge: 20,000 m3

**02.03.0009 Gemischtkörnigen Boden liefern und einbauen**
Gemischtkörnigen Boden (BM0), gut wasserdurchlässig, mit einem für die dauerhafte Standfestigkeit ausreichenden Korngerüst liefern und als Bodenaustausch in den Mastbaugruben oder auf gesonderte Aufforderung des AG einbauen, ggf. planieren und verdichten.
Menge: 2,500 m3

**02.03.0010 Schutzbeton abbrechen**
Schutzbetonummantelung der KSR unter der Baustraße bzw. BE-Fläche nach Freilegung abbrechen, laden, von der Baustelle entfernen und nach Wahl des AN verwerten.
Menge: 8,000 m3

### Titel 03 Kabel- und -schutzrohrverlegung

#### Bereich 03.01 Kabel- und -schutzrohre BPH 1

*Hinweis: Vorbemerkung provis. Kabelverlegung*
Im Rahmen der ausgeschriebenen Arbeiten wird in Bauphase 1 gemäß Baubeschreibung eine provisorische Kabeltrasse im Bereich der Baugrube und BE für die Vortriebsarbeiten der Entwässerung hergestellt.

Dazu wird oberhalb der geplanten Baugrube eine Aufständerung, bei der in einem Abstand von 2,5 m bis maximal 3 m imprägnierte Rundhölzer mit einem Mindestdurchmesser von 8 cm eingeschlagen werden, hergestellt. Die Höhe der Aufständerung beträgt 80 cm über Gelände. Als Ersatz für das autobahneigene Streckenfernmeldekabel und das VT-Datenkabel wird je ein 30-paariges Kabel sowie ein durch ein KSR d90 geschütztes Energiekabel NYCWY 4x35/16 an der Holzkonstruktion mit Befestigungsmitteln nach Wahl des AN aufgehängt und beidseits auf das Bestandskabel umgeschaltet.

Das D30-Kabel wird über Titel 01.02. vom FIT München antransportiert, das Energiekabel ist frei Baustelle zu liefern.

Das Fördern der Kabeltrommeln vom Lagerplatz des AN zur Baustelle ist einzurechnen.

Beim Einzug der Kabel in KSR wird nur die Länge des tatsächlich im Kabelschutzrohr liegenden Kabels abgerechnet. Es ist einzukalkulieren, dass abschnittsweise größere Länge mit durchs Rohr zu ziehen sind.

**03.01.0001 Kabelständertrasse herstellen Rundholz*Höhe mind. 80 cm Abstand über 2-3m**
StL-Nr. 21134124210290
Kabelständertrasse aus einer Holzkonstruktion
einschließlich aller erforderlichen Klein- und Verbindungsteile standsicher herstellen.
Holzpflock aus imprägniertem Rundholz mind. 8 cm Durchmesser.
Pflockhöhe über Geländeoberkante mindestens 80 cm.
Pflockabstand über 2,00 bis 3,00 m.
Baugrund 'Homogenbereich O und B'
Menge: 55,000 m

**03.01.0002 Kabelprovisorium herstellen Kabel des AG Kabelständer**
StL-Nr. 21134129290001
Kabelprovisorium nach Unterlagen des AG herstellen.
Kabel des AG. Transport zur Baustelle wird gesondert
vergütet.
Kabelspezifikation 'D30 antransportiert vom FIT'

Kabel auf Kabelständertrasse ablegen und befestigen.
Menge: 95,000 m

**03.01.0003 Kabelschutzrohr liefern/einbauen*SDR 17,6 PE-HD-Rohr*innen glatt schwarz druckdicht 0,5bar**
StL-Nr. 2113413392111910
Kabelschutzrohr einschließlich der Rohrverbindung liefern und einbauen. Rohröffnungen dicht verschließen.
Erdarbeiten und der Aufbruch von Straßenbefestigungen
werden gesondert vergütet.
Kabelschutzrohr 'd90'

SDR = 17,6.
Rohr aus PE-HD.
Innenwand = glatt.
Farbkennzeichnung = schwarz.
Kabelschutzrohr 'an Kabelständertrasse gem. BB befestigen'

Rohrverbinder = druckdicht 0,5 bar.
Menge: 40,000 m

**03.01.0004 Abdichtelement liefern/montieren*SDR 17,6 sanddicht**
StL-Nr. 211342469219
Abdichtelement für Kabelschutzrohr in Schächten, Gebäuden oder an sonstigen Rohrenden liefern und montieren.
Kabelschutzrohr 'd90'

SDR = 17,6.
Abdichtelement sanddicht.
Rohr belegt mit 'NYCWY 4x35-16'
Menge: 2,000 St

**03.01.0005 Plussschleife D30 herstellen**
Überlänge von ca. 10m des 30-paarigen Fernmeldekabels als Ring aufwickeln und an der Kabelständertrasse nach Pos. 03.01.0001 mit geeigneten Befestigungsmitteln nach Wahl des stehend befestigen.

Abgerechnet wird pro abgelegtem Ring.
Menge: 4,000 St

**03.01.0006 Plussschleife E-Kabel herstellen**
Überlänge von ca. 10m des Energiekabels als Ring aufwickeln und an der Kabelständertrasse nach Pos. 03.01.0001 mit geeigneten Befestigungsmitteln nach Wahl des stehend befestigen.

Abgerechnet wird pro abgelegtem Ring.
Menge: 2,000 St

**03.01.0007 Kabel des AG in Schutzrohr einbr. innen glatt*Länge bis 100 m**
StL-Nr. 21134113900911
Kabel des AG in vorhandenes Kabelschutzrohr einziehen/einblasen. Vorhandene Schächte öffnen und schließen. Anzahl und Lage der Schächte nach Unterlagen des
AG.
Antransport der Kabeltrommel wird gesondert vergütet.
Auf-, Ab- und Umsetzen der Kabeltrommel und Erschwernisse durch vorhandene Leitungen werden nicht gesondert
vergütet.
Kabeltyp 'NYCWY 4x35/16'

Kabelschutzrohr 'd90'

Innenwand = glatt.
Kabelteillänge bis 100,00 m.
Menge: 40,000 m

**03.01.0008 Kabelgarnitur abdecken Größe 120/90 cm*Kunststoffplatten**
StL-Nr. 211341692200
Kabelgarnitur ablegen und in der Leitungszone abdecken.
Die Lieferung des Abdeckmaterials wird nicht gesondert
vergütet.
Größe der Abdeckung = 120/90 cm.
Abdeckung = Kunststoffplatten, Dicke 2 mm.
Menge: 4,000 St

#### Bereich 03.02 Kabel- und -schutzrohre BPH 2

*Hinweis: Vorbemerkung provis. Kabelverlegung*
Im Rahmen der hier ausgeschriebenen Arbeiten wird in der Bauphase 2 gemäß Baubeschreibung und Anlage 2 eine provisorische Kabeltrasse im Bereich der BE-Flächen sowie über die Weiße Traun hergestellt.

Für die Aufständerung werden in einem Abstand von 2,5 m bis maximal 3 m imprägnierte Rundhölzer mit einem Mindestdurchmesser von 8 cm eingeschlagen. Die Höhe der Aufständerung beträgt 80 cm über Gelände. Als Ersatz für das autobahneigene Streckenfernmeldekabel und das VT-Datenkabel wird ein gemeinsames 30-paariges Kabel sowie ein durch ein KSR d90 geschütztes Energiekabel NYCWY 4x35/16 an der Holzkonstruktion mit Befestigungsmitteln nach Wahl des AN aufgehängt und beidseits auf das Bestandskabel umgeschaltet.

Die Weiße Traun wird mit einer Kabelbrücke gemäß Baubeschreibung überquert.

Das D30-Kabel wird über Titel 01.02. vom FIT München antransportiert, das Energiekabel ist frei Baustelle zu liefern.

Das Fördern der Kabeltrommeln vom Lagerplatz des AN zur Baustelle ist einzurechnen.

Beim Einzug der Kabel in KSR wird nur die Länge des tatsächlich im Kabelschutzrohr liegenden Kabels abgerechnet. Es ist einzukalkulieren, dass abschnittsweise größere Länge mit durchs Rohr zu ziehen sind.

**03.02.0001 Kabelbrücke liefern und montieren**
Kabelbrücke aus drei Telefonmasten (Rundholzmast), die westl. des Radwegs sowie beidseits der Weißen Traun eingegraben und einbetoniert werden, standsicher herstellen.

Der Tiefbau wird gesondert vergütet.

Die Masten sind im umliegenden Gelände nach statischen Erfordernissen abzuspannen und werden oben mit einem Drahtseil verbunden, an dem ein 30-paariges Kabel und ein KSR d90 mit UV- und witterungsbeständigen Kabelbindern zu befestigen ist.
Die Lieferung und Verlegung des KSR d90 ist einzurechnen.
Die Verlegung des D30 Kabels ist zwischen den äußeren Mastfüßen über die Kabelbrücke hinweg einzurechnen.

Alle Konstruktionsteile sind auf das Gewicht der Kabel und -schutzrohre (D30-Kabel, NYCWY-Kabel, KSR d90) und eine Standdauer von 1,5 Jahren auszulegen. Es ist eine Durchfahrtshöhe von mindestens 5 m über dem Radweg zu gewährleisten. Das Material bleibt im Eigentum des AN.

Einschließlich aller erforderlichen Kleinteile, Montagematerialien, Fundamentbeton sowie Einsatz eines Hubsteigers, o.ä. für die Montage der Brücke.
Menge: 1,000 St

**03.02.0002 Kabelbrücke vorhalten**
Kabelbrücke nach voriger OZ vorhalten, Standsicherheit 1x wöchentlich überprüfen, ggf. nachjustieren.

Abgerechnet wird pro Woche 1 Stück.
Menge: 78,000 Wo

**03.02.0003 Kabelständertrasse herstellen Rundholz*Höhe mind. 80 cm Abstand über 2-3m**
StL-Nr. 21134124210290
Kabelständertrasse aus einer Holzkonstruktion
einschließlich aller erforderlichen Klein- und Verbindungsteile standsicher herstellen.
Holzpflock aus imprägniertem Rundholz mind. 8 cm Durchmesser.
Pflockhöhe über Geländeoberkante mindestens 80 cm.
Pflockabstand über 2,00 bis 3,00 m.
Baugrund 'Homogenbereich O und B'
Menge: 165,000 m

**03.02.0004 Kabelprovisorium herstellen Kabel des AG Kabelständer**
StL-Nr. 21134129290001
Kabelprovisorium nach Unterlagen des AG herstellen.
Kabel des AG. Transport zur Baustelle wird gesondert
vergütet.
Kabelspezifikation 'D30 antransportiert vom FIT'

Kabel auf Kabelständertrasse ablegen und befestigen.
Menge: 165,000 m

**03.02.0005 Kabelschutzrohr liefern/einbauen*SDR 17,6 PE-HD-Rohr*innen glatt schwarz druckdicht 0,5bar**
StL-Nr. 2113413392111910
Kabelschutzrohr einschließlich der Rohrverbindung liefern und einbauen. Rohröffnungen dicht verschließen.
Erdarbeiten und der Aufbruch von Straßenbefestigungen
werden gesondert vergütet.
Kabelschutzrohr 'd90'

SDR = 17,6.
Rohr aus PE-HD.
Innenwand = glatt.
Farbkennzeichnung = schwarz.
Kabelschutzrohr 'an Kabelständertrasse gem. BB befestigen'

Rohrverbinder = druckdicht 0,5 bar.
Menge: 165,000 m

**03.02.0006 Kabelschutzrohr liefern/einbauen*SDR 17,6 PE-HD-Rohr*innen glatt schwarz*in Graben*druckdicht 0,5bar**
StL-Nr. 2113413392111110
Kabelschutzrohr einschließlich der Rohrverbindung liefern und einbauen. Rohröffnungen dicht verschließen.
Erdarbeiten und der Aufbruch von Straßenbefestigungen
werden gesondert vergütet.
Kabelschutzrohr 'd90'

SDR = 17,6.
Rohr aus PE-HD.
Innenwand = glatt.
Farbkennzeichnung = schwarz.
Kabelschutzrohr in Graben verlegen.
Rohrverbinder = druckdicht 0,5 bar.
Menge: 130,000 m

**03.02.0007 Abdichtelement liefern/montieren*SDR 17,6 sanddicht**
StL-Nr. 211342469219
Abdichtelement für Kabelschutzrohr in Schächten, Gebäuden oder an sonstigen Rohrenden liefern und montieren.
Kabelschutzrohr 'd90'

SDR = 17,6.
Abdichtelement sanddicht.
Rohr belegt mit 'NYCWY 4x35-16'
Menge: 6,000 St

**03.02.0008 Abdichtelement liefern/montieren*SDR 17,6 sanddicht**
StL-Nr. 211342469219
Abdichtelement für Kabelschutzrohr in Schächten, Gebäuden oder an sonstigen Rohrenden liefern und montieren.
Kabelschutzrohr 'd90'

SDR = 17,6.
Abdichtelement sanddicht.
Rohr belegt mit 'D30 Kabel'
Menge: 2,000 St

**03.02.0009 Plussschleife D30 herstellen**
Überlänge von ca. 10m des 30-paarigen Fernmeldekabels als Ring aufwickeln und an der Kabelständertrasse nach Pos. 03.02.0003 mit geeigneten Befestigungsmitteln nach Wahl des stehend befestigen.

Abgerechnet wird pro abgelegtem Ring.
Menge: 4,000 St

**03.02.0010 Plussschleife E-Kabel herstellen**
Überlänge von ca. 10m des Energiekabels als Ring aufwickeln und an der Kabelständertrasse nach Pos. 03.02.0003 mit geeigneten Befestigungsmitteln nach Wahl des stehend befestigen.

Abgerechnet wird pro abgelegtem Ring.
Menge: 4,000 St

**03.02.0011 Warneinr. Kabel herstellen**
Trassenband des AG auf Leitungszonenverfüllung auslegen.

50 mm breites, 0,25 mm dickes, gelbes Trassenband mit perforierten Sollbruchstellen nach DIN EN 12613 aus Polyethylenverbund (folienkaschiert) mit dem einzeiligen Aufdruck:
Achtung LWL und Fernmeldekabel - Die Autobahn GmbH des Bundes +49 89 350 947 0

Das Fördern innerhalb der Baustelle ist einzurechnen.
Menge: 80,000 m

**03.02.0012 Kabel des AG in Schutzrohr einbr. innen glatt*Länge bis 200 m**
StL-Nr. 21134113900912
Kabel des AG in vorhandenes Kabelschutzrohr einziehen/einblasen. Vorhandene Schächte öffnen und schließen. Anzahl und Lage der Schächte nach Unterlagen des
AG.
Antransport der Kabeltrommel wird gesondert vergütet.
Auf-, Ab- und Umsetzen der Kabeltrommel und Erschwernisse durch vorhandene Leitungen werden nicht gesondert
vergütet.
Kabeltyp 'NYCWY 4x35/16'

Kabelschutzrohr 'd90'

Innenwand = glatt.
Kabelteillänge über 100,00 m bis 200,00 m.
Menge: 370,000 m

**03.02.0013 Kabel des AG in Schutzrohr einbr. innen glatt*Länge bis 100 m**
StL-Nr. 21134113900911
Kabel des AG in vorhandenes Kabelschutzrohr einziehen/einblasen. Vorhandene Schächte öffnen und schließen. Anzahl und Lage der Schächte nach Unterlagen des
AG.
Antransport der Kabeltrommel wird gesondert vergütet.
Auf-, Ab- und Umsetzen der Kabeltrommel und Erschwernisse durch vorhandene Leitungen werden nicht gesondert
vergütet.
Kabeltyp 'D30 gem. BB'

Kabelschutzrohr 'd90'

Innenwand = glatt.
Kabelteillänge bis 100,00 m.
Menge: 65,000 m

**03.02.0014 Kabelgarnitur abdecken Größe 120/90 cm*Kunststoffplatten**
StL-Nr. 211341692200
Kabelgarnitur ablegen und in der Leitungszone abdecken.
Die Lieferung des Abdeckmaterials wird nicht gesondert
vergütet.
Größe der Abdeckung = 120/90 cm.
Abdeckung = Kunststoffplatten, Dicke 2 mm.
Menge: 4,000 St

*Hinweis: Vorbemerkung Rückbau Provisorium*
Das in BPH 1 hergestellte Provisorium ist nach Inbetriebnahme der provisorischen Trasse in BPH 2 restlos rückzubauen.

**03.02.0015 Kabelständertrasse zurückbauen Rundholz*imprägniert**
StL-Nr. 21134011219090
Kabelständertrasse aus Holzkonstruktion einschließlich
aller Klein- und Verbindungsteile zurückbauen. Gesamte
Konstruktion ausbauen, aufnehmen und nach Wahl des AN
verwerten.
Holzpflöcke aus Rundholz 8-12 cm Durchmesser.
Holz imprägniert.
Pflocklänge 'gem Pos 03.01.0001'

Pflockabstand 'gem Pos 03.01.0001'
Menge: 55,000 m

**03.02.0016 Kabelschutzrohr ausbauen*PE-HD KSR Verwert. AN**
StL-Nr. 211340069101
Kabelschutzrohr ausbauen. Das Aufnehmen von Kabeln und
das Ausbauen von Schächten werden gesondert vergütet.
Behinderungen beim Freilegen durch vorhandene Kabel und
Kabelschutzrohre werden nicht gesondert vergütet. Erdarbeiten und der Aufbruch von Straßenbefestigungen werden gesondert vergütet.
Kabelschutzrohr 'd90'

Rohr aus PE-HD.
Kabelschutzrohre nach Wahl des AN verwerten.
Menge: 40,000 m

**03.02.0017 Kabel aufnehmen und entfernen E-Kabel*Kabel in Rohr auszieh.,Verwert.**
StL-Nr. 21134001100202
Kabel aufnehmen und entfernen. Das Ausbauen von Schächten wird gesondert vergütet. Behinderungen beim Freilegen durch vorhandene Kabel und Kabelschutzrohre werden
nicht gesondert vergütet. Erdarbeiten und der Aufbruch
von Straßenbefestigungen werden gesondert vergütet.
Kabeltyp = Energiekabel.
Kabel in Schutzrohr liegend.
Kabel aus Schutzrohr ausziehen und nach Wahl des AN
verwerten.
Menge: 40,000 m

**03.02.0018 Kabel aufnehmen und entfernen*aufgeständert Kabel Verwert. AN**
StL-Nr. 21134001900701
Kabel aufnehmen und entfernen. Das Ausbauen von Schächten wird gesondert vergütet. Behinderungen beim Freilegen durch vorhandene Kabel und Kabelschutzrohre werden
nicht gesondert vergütet. Erdarbeiten und der Aufbruch
von Straßenbefestigungen werden gesondert vergütet.
Kabeltyp 'D30-Kabel'

Kabel aufgeständert.
Kabel nach Wahl des AN verwerten.
Menge: 125,000 m

**03.02.0019 F20-Muffen ausbauen und verwerten**
Bestehende Verbindungsmuffe des 20-/30-paarigen Fernmeldekabels nach Freilegung herausschneiden, aufnehmen und nach Wahl des AN verwerten.

Typ:
Schrumpmuffe mit Schrumpfschutzmuffe
Menge: 2,000 St

**03.02.0020 D30-Muffen ausbauen und verwerten**
Bestehende Verbindungsmuffe des 30-/30-paarigen Fernmeldekabels nach Freilegung herausschneiden, aufnehmen und nach Wahl des AN verwerten.

Typ:
Schrumpmuffe
Menge: 2,000 St

**03.02.0021 E-Muffen ausbauen und verwerten**
Bestehende Verbindungsmuffe des Energiekabels NYCWY 4x35/16 nach Freilegung herausschneiden, aufnehmen und nach Wahl des AN verwerten.

Typ:
Schrumpfmuffe
Menge: 2,000 St

**03.02.0022 Plussschleife D30 abnehmen u. entfernen**
Überlänge von ca. 10m des 30-paarigen Fernmeldekabels von der Kabelständertrasse nach Pos. 03.01.0001 abnehmen und von der Baustelle entfernen.
Kabel nach Wahl des AN verwerten.

Abgerechnet wird pro abgelegtem Ring.
Menge: 2,000 St

**03.02.0023 Plussschleife E-Kabel abnehmen und entfernen**
Überlänge von ca. 10m des Energiekabels von der Kabelständertrasse nach Pos. 03.01.0001 abnehmen und von der Baustelle entfernen.
Kabel nach Wahl des AN verwerten.

Abgerechnet wird pro abgelegtem Ring.
Menge: 2,000 St

#### Bereich 03.03 Kabel- und -schutzrohre BPH 3

*Hinweis: Vorbemerkung Verlegung von KSR*
Im Rahmen der ausgeschriebenen Arbeiten werden gemäß Baubeschreibung in die vom AN der Gesamtmaßnahme verlegten KSR HD-PE 90x5,4 ein 24-paariges Streckenfernmelde-, ein 30-paariges Daten- und ein Energiekabel vom Typ NYCWY 4x35/16 eingezogen.

Die KSR sind vor der Nutzung zu kalibrieren.

Das F24- und D30-Kabel wird über Titel 01.02. vom FIT München antransportiert, das Energiekabel ist frei Baustelle zu liefern.

Das Fördern der Kabeltrommeln vom Lagerplatz des AN zur Baustelle ist einzurechnen.

Beim Einzug der Kabel in KSR wird nur die Länge des tatsächlich im Kabelschutzrohr liegenden Kabels abgerechnet. Es ist einzukalkulieren, dass abschnittsweise größere Länge mit durchs Rohr zu ziehen sind.

**03.03.0001 Prüfen KSR d 90**
Kalibrieren von KSR HD-PE 90x5,4 gem. Baubeschreibung zwischen zwei Baugruben vor dem Einzug des Streckenfernmelde-, Energie- und Datenkabels.

Einschl. der erforderlichen Fahrtkosten.

Abgerechnet wird pro m Streckenlänge gemessen aus den Bestandsplänen (2-dimensional).

Einzellängen max. 200 m.
Menge: 525,000 m

**03.03.0002 Abdichtelement liefern/montieren*SDR 17,6 sanddicht**
StL-Nr. 211342469219
Abdichtelement für Kabelschutzrohr in Schächten, Gebäuden oder an sonstigen Rohrenden liefern und montieren.
Kabelschutzrohr 'd90'

SDR = 17,6.
Abdichtelement sanddicht.
Rohr belegt mit 'F24-Kabel gem. BB'
Menge: 2,000 St

**03.03.0003 Abdichtelement liefern/montieren*SDR 17,6 sanddicht**
StL-Nr. 211342469219
Abdichtelement für Kabelschutzrohr in Schächten, Gebäuden oder an sonstigen Rohrenden liefern und montieren.
Kabelschutzrohr 'd90'

SDR = 17,6.
Abdichtelement sanddicht.
Rohr belegt mit 'D30-Kabel gem. BB'
Menge: 2,000 St

**03.03.0004 Abdichtelement liefern/montieren*SDR 17,6 sanddicht**
StL-Nr. 211342469219
Abdichtelement für Kabelschutzrohr in Schächten, Gebäuden oder an sonstigen Rohrenden liefern und montieren.
Kabelschutzrohr 'd90'

SDR = 17,6.
Abdichtelement sanddicht.
Rohr belegt mit 'NYCWY 4x35-16'
Menge: 2,000 St

**03.03.0005 Warneinr. Kabel herstellen**
Warneinrichtung für erdverlegte Kabel aus Trassenband des AG herstellen.
Trassenband wird vom AG frei Baustelle gestellt. Trassenband vom Lagerplatz des AN zur Baustelle transportieren und auf der Leitungszonenverfüllung auslegen.

50 mm breites, 0,25 mm dickes, gelbes Trassenband mit perforierten Sollbruchstellen nach DIN EN 12613 aus Polyethylenverbund (folienkaschiert) mit dem einzeiligen Aufdruck:
Achtung LWL und Fernmeldekabel - Die Autobahn GmbH des Bundes +49 89 350 947 0
Menge: 30,000 m

**03.03.0006 Elektron. Marker liefern/einbauen Kugel*orange**
StL-Nr. 211341811100
Elektronische Marker mit passiver Antenne ohne interne
Spannungsversorgung liefern und einbauen. Wasserdichtes
und gegen Mineralien, Chemikalien und Temperaturwechsel
unempfindliches Gehäuse. Betriebstemperatur -20 Grad
Celsius bis 50 Grad Celsius. Die elektronischen Marker
sind über den Muffen, an Richtungsänderungen, bei Kreuzungen sowie an Start- und Endpunkten des grabenlosen
Rohrvortriebs nach Unterlagen des AG einzubauen.
Erdarbeiten und der Aufbruch von Straßenbefestigungen
werden gesondert vergütet.
Marker = Kugelmarker.
Für Nachrichtenkabel, Farbe orange, 101,4 kHz.
Menge: 6,000 St

**03.03.0007 Kabel des AG in Schutzrohr einbr. innen glatt*Länge bis 200 m**
StL-Nr. 21134113900912
Kabel des AG in vorhandenes Kabelschutzrohr einziehen/einblasen. Vorhandene Schächte öffnen und schließen. Anzahl und Lage der Schächte nach Unterlagen des
AG.
Antransport der Kabeltrommel wird gesondert vergütet.
Auf-, Ab- und Umsetzen der Kabeltrommel und Erschwernisse durch vorhandene Leitungen werden nicht gesondert
vergütet.
Kabeltyp 'NYCWY 4x35/16'

Kabelschutzrohr 'd90'

Innenwand = glatt.
Kabelteillänge über 100,00 m bis 200,00 m.
Menge: 175,000 m

**03.03.0008 Kabel des AG in Schutzrohr einbr. innen glatt*Länge bis 200 m**
StL-Nr. 21134113900912
Kabel des AG in vorhandenes Kabelschutzrohr einziehen/einblasen. Vorhandene Schächte öffnen und schließen. Anzahl und Lage der Schächte nach Unterlagen des
AG.
Antransport der Kabeltrommel wird gesondert vergütet.
Auf-, Ab- und Umsetzen der Kabeltrommel und Erschwernisse durch vorhandene Leitungen werden nicht gesondert
vergütet.
Kabeltyp 'D30 gem. BB'

Kabelschutzrohr 'd90'

Innenwand = glatt.
Kabelteillänge über 100,00 m bis 200,00 m.
Menge: 175,000 m

**03.03.0009 Kabel des AG in Schutzrohr einbr. innen glatt*Länge bis 200 m**
StL-Nr. 21134113900912
Kabel des AG in vorhandenes Kabelschutzrohr einziehen/einblasen. Vorhandene Schächte öffnen und schließen. Anzahl und Lage der Schächte nach Unterlagen des
AG.
Antransport der Kabeltrommel wird gesondert vergütet.
Auf-, Ab- und Umsetzen der Kabeltrommel und Erschwernisse durch vorhandene Leitungen werden nicht gesondert
vergütet.
Kabeltyp 'F24 gem. BB'

Kabelschutzrohr 'd90'

Innenwand = glatt.
Kabelteillänge über 100,00 m bis 200,00 m.
Menge: 175,000 m

**03.03.0010 Kabelgarnitur abdecken Größe 120/90 cm*Kunststoffplatten**
StL-Nr. 211341692200
Kabelgarnitur ablegen und in der Leitungszone abdecken.
Die Lieferung des Abdeckmaterials wird nicht gesondert
vergütet.
Größe der Abdeckung = 120/90 cm.
Abdeckung = Kunststoffplatten, Dicke 2 mm.
Menge: 6,000 St

*Hinweis: Vorbemerkung Rückbau Provisorium*
Das in BPH 2 hergestellte Provisorium ist nach Inbetriebnahme der endgültigen Trasse in BPH 3 einschl. der Kabelbrücke und deren Fundamente sowie der KSR unter der Baustraße restlos rückzubauen.

**03.03.0011 Kabelschutzrohr ausbauen*PE-HD KSR Verwert. AN**
StL-Nr. 211340069101
Kabelschutzrohr ausbauen. Das Aufnehmen von Kabeln und
das Ausbauen von Schächten werden gesondert vergütet.
Behinderungen beim Freilegen durch vorhandene Kabel und
Kabelschutzrohre werden nicht gesondert vergütet. Erdarbeiten und der Aufbruch von Straßenbefestigungen werden gesondert vergütet.
Kabelschutzrohr 'd90'

Rohr aus PE-HD.
Kabelschutzrohre nach Wahl des AN verwerten.
Menge: 400,000 m

**03.03.0012 Kabelbrücke rückbauen**
Kabelbrücke nach Pos. 03.02.0001, bestehend aus drei Telefonmasten (Rundholzmast), die beidseits der Weißen Traun wurden, demontieren und nach Wahl des AN verwerten.

Der Tiefbau wird gesondert vergütet.

Einschließlich Rückbau der KSR und Kabel sowie aller erforderlichen Kleinteile, Montagematerialien sowie Einsatz eines Hubsteigers, o.ä. für die Demontage der Brücke.
Menge: 1,000 St

**03.03.0013 Kabelständertrasse zurückbauen Rundholz*imprägniert**
StL-Nr. 21134011219090
Kabelständertrasse aus Holzkonstruktion einschließlich
aller Klein- und Verbindungsteile zurückbauen. Gesamte
Konstruktion ausbauen, aufnehmen und nach Wahl des AN
verwerten.
Holzpflöcke aus Rundholz 8-12 cm Durchmesser.
Holz imprägniert.
Pflocklänge 'gem Pos 03.02.0003'

Pflockabstand 'gem Pos 03.02.0003'
Menge: 165,000 m

**03.03.0014 Kabel aufnehmen und entfernen E-Kabel*Kabel in Rohr auszieh.,Verwert.**
StL-Nr. 21134001100202
Kabel aufnehmen und entfernen. Das Ausbauen von Schächten wird gesondert vergütet. Behinderungen beim Freilegen durch vorhandene Kabel und Kabelschutzrohre werden
nicht gesondert vergütet. Erdarbeiten und der Aufbruch
von Straßenbefestigungen werden gesondert vergütet.
Kabeltyp = Energiekabel.
Kabel in Schutzrohr liegend.
Kabel aus Schutzrohr ausziehen und nach Wahl des AN
verwerten.
Menge: 370,000 m

**03.03.0015 Kabel aufnehmen und entfernen TK-Kabel*Kabel in Rohr Kabel Verwert. AN**
StL-Nr. 21134001200201
Kabel aufnehmen und entfernen. Das Ausbauen von Schächten wird gesondert vergütet. Behinderungen beim Freilegen durch vorhandene Kabel und Kabelschutzrohre werden
nicht gesondert vergütet. Erdarbeiten und der Aufbruch
von Straßenbefestigungen werden gesondert vergütet.
Kabeltyp = Telekommunikationskabel Kupfer.
Kabel in Schutzrohr liegend.
Kabel nach Wahl des AN verwerten.
Menge: 65,000 m

**03.03.0016 Kabel aufnehmen und entfernen*aufgeständert Kabel Verwert. AN**
StL-Nr. 21134001900701
Kabel aufnehmen und entfernen. Das Ausbauen von Schächten wird gesondert vergütet. Behinderungen beim Freilegen durch vorhandene Kabel und Kabelschutzrohre werden
nicht gesondert vergütet. Erdarbeiten und der Aufbruch
von Straßenbefestigungen werden gesondert vergütet.
Kabeltyp 'D30-Kabel'

Kabel aufgeständert.
Kabel nach Wahl des AN verwerten.
Menge: 165,000 m

**03.03.0017 FM-Muffen ausbauen und verwerten**
Bestehende Verbindungsmuffe des 20-/30-paarigen Fernmeldekabels nach Freilegung herausschneiden, aufnehmen und nach Wahl des AN verwerten.

Typ:
Schrumpmuffe mit Schrumpfschutzmuffe
Menge: 2,000 St

**03.03.0018 E-Muffen ausbauen und verwerten**
Bestehende Verbindungsmuffe des Energiekabels NYCWY 4x35/16 nach Freilegung herausschneiden, aufnehmen und nach Wahl des AN verwerten.

Typ:
Schrumpfmuffe
Menge: 4,000 St

**03.03.0019 Plussschleife D30 abnehmen u. entfernen**
Überlänge von ca. 10m des 30-paarigen Fernmeldekabels von der Kabelständertrasse nach Pos. 03.02.0003 abnehmen und von der Baustelle entfernen.
Kabel nach Wahl des AN verwerten.

Abgerechnet wird pro abgelegtem Ring.
Menge: 4,000 St

**03.03.0020 Plussschleife E-Kabel abnehmen und entfernen**
Überlänge von ca. 10m des Energiekabels von der Kabelständertrasse nach Pos. 03.02.0003 abnehmen und von der Baustelle entfernen.
Kabel nach Wahl des AN verwerten.

Abgerechnet wird pro abgelegtem Ring.
Menge: 4,000 St

### Titel 04 Kabelmontage

#### Bereich 04.01 Lieferung von Kabeln

**04.01.0001 Liefern von Energiekabeln NYCWY**
Liefern von Energiekabeln frei Baustelle

Kabeltyp:
NYCWY 4x35/16

Lieferlängen:
2 Längen (400 m und 200 m) auf je einer Kauftrommel
In den Preis sind die Kosten für die Leihgebühr der Kabeltrommeln über die gesamte Bauzeit mit einzurechnen.
Menge: 600,000 m

#### Bereich 04.02 Kabelmontagen BPH 1

**04.02.0001 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Arbeiten im Titel 4, BPH 1'

Zufahrt zur Baustelle vorhanden.
Menge: 1,000 Psch

**04.02.0002 Baustelle räumen**
*** Pauschalposition
StL-Nr. 1910111299
Baustelle von allen Geräten, Anlagen, Einrichtungen und
dgl. räumen. Benutzte Flächen und Wege entsprechend dem
ursprünglichen Zustand herrichten. Soweit nicht für
bestimmte Leistungen für das Räumen der Baustelle gesonderte Positionen im Leistungsverzeichnis enthalten
sind, gilt die Pauschale
für 'alle Arbeiten im Titel 4, BPH 1'
Menge: 1,000 Psch

*Hinweis: Vorbemerkung Kabelmontagen*
Im Rahmen der hier beschriebenen Arbeiten sind folgende Kabeltypen betroffen:

Kabeltyp F20 Bestand:
PMzby 14x2x1,4 F
  6x2x0,9 F

Kabeltyp D30:
A2YF(L)2Y 30x2x0,8 ST III BD

E-Kabel:
NYCWY 4x35/16

Es werden folgende Muffen benötigt:
- Verbindungsmuffe F20 auf D30
- Verbindungsmuffe E-Kabel
- Verbindungsmuffe D30 auf D30

**04.02.0003 Kabelgarnitur liefern und montieren*Verbindungsmuffe Schrumpfschutzmuf*Erdverlegung ü14-24Doppeladern**
StL-Nr. 2113450190131030
Kabelgarnitur für Kupfer-Fernmeldekabel liefern sowie
nach Unterlagen des AG montieren.
Vorhandene Muffe demontieren. Die Entsorgung von ausgebauten Stoffen wird gesondert vergütet.
Kabelspezifikation 'F20 auf D30'

Kabelgarnitur für Verbindungsmuffe.
Verschluss = Schrumpfmuffe mit Schrumpfschutzmuffe.
Erdverlegung.
Kabelgarnitur für Kabel über 14 bis 24 Doppeladern.
Menge: 2,000 St

**04.02.0004 Kabelgarnitur liefern und montieren*Verbindungsmuffe Schrumpfmuffe*Erdverlegung ü24-32Doppeladern**
StL-Nr. 2113450190121040
Kabelgarnitur für Kupfer-Fernmeldekabel liefern sowie
nach Unterlagen des AG montieren.
Vorhandene Muffe demontieren. Die Entsorgung von ausgebauten Stoffen wird gesondert vergütet.
Kabelspezifikation 'F20 auf D30'

Kabelgarnitur für Verbindungsmuffe.
Verschluss = Schrumpfmuffe.
Erdverlegung.
Kabelgarnitur für Kabel über 24 bis 32 Doppeladern.
Menge: 2,000 St

**04.02.0005 Garnitur liefern und montieren*Schrumpfmuffe**
StL-Nr. 2113440192
Garnitur einschl. Verbindungsmuffe liefern und montieren. Spannungsfestigkeit: 0,6 kV/ 1 kV. Phasenabstandshalter, zentraler Vergussstutzen, Gießharz im Zweikammerbeutel, Dichtungsschaumstoff, transparente Muffenschale zweiteilig. Inklusive aller erforderlichen
Kleinteile für bis zu fünf Adern.
Kabelquerschnitt 'NYCWY 4x35/16'

Ausführung = Schrumpfmuffe.
Menge: 2,000 St

**04.02.0006 Notrufsäulen abbauen, reinigen, einlagern**
Abbau einer Notrufsäule einschl. Reinigung und Transport der Teile zum FIT München-Freimann.

Die erforderlichen Montagearbeiten zum Abklemmen des Kabels im Säulenkopf und im Endverschluss sind in den Preis einzurechnen.
Menge: 2,000 St

**04.02.0007 Verlegeaufsicht für die Kabelverlegung**
Überwachung der provisorischen Verlegung der Streckenfernmelde-, Daten- und Energiekabel beim Ablegen auf der Holzkonstruktion oder dem Einziehen in Kabelschutzrohre d90.

Kabeltyp F20 Bestand:
PMzby 14x2x1,4 F
  6x2x0,9 F

Kabeltyp D30:
A2YF(L)2Y 30x2x0,8 ST III BD

E-Kabel:
NYCWY 4x35/16

Abgerechnet wird die verlegte Länge der Kabel anhand der Metermarkierung.
Menge: 195,000 m

**04.02.0008 Kabel orten und abstecken**
Kabel (FM-, Daten- und Stromkabel) besenden und orten, mit roten, zu liefernden Holzpflöcken (ca. 5x3 cm, Länge 0,8 - 1,0 m, sägerauh) abstecken und diese mit dem Kabeltyp beschriften.
Es sind alle Ausbiegungen für Muffen, Überlängen, u.ä. zu orten und abzustecken.

Abstand der Pflöcke: max. 50 m in Geraden, sowie an allen Richtungsänderungen

Zu kalkulieren je m Streckenlänge

Einzurechnen ist die Anschaltung des Tongenerators in den nächstgelegenen Kabelhäusern, Autobahnmeistereien, Notrufsäulen, etc. sowie die gesonderte An- und Abfahrt zur Baustelle während aller Bauphasen.

Die Absteckung ist einmalig auszuführen. Ein wiederholtes Anfahren ist daher einzurechnen.

Einschl. der erforderlichen Fahrtkosten.
Menge: 250,000 m

**04.02.0009 Kontrollmessung D30**
Vor-, Kontroll- und Schlussmessung des 30-paarigen Verkehrstechnik-Datenkabels vor Beginn und nach Abschluss der Bauphase 1 einschl. Dokumentation in digitaler und analoger Form in Zusammenarbeit mit dem FIT München.

Kabeltyp D30:
A2YF(L)2Y 30x2x0,8 ST III BD

Gleichstrommessung:

- Durchgang (Ohmscher Widerstand der a/b-Schleife)
- Isolation (Ohmscher Widerstand des Leiters gegen
Erde)

Inkl. der erforderlichen Fahrtkosten.

Abschnitt:
KH Chiemsee und SSTen im Bereich zwischen AS Bergen und AM Siegsdorf

Die eingeschränkten Zutrittszeiten in Siegsdorf sind zu beachten.
Menge: 2,000 St

**04.02.0010 Kontrollmessung F20**
Kontrollmessung des 20-paarigen, papierisolierten Streckenfernmeldekabels vor Beginn und nach Abschluss der Bauphase 1 nach den technischen Anweisungen und dem Pflichtenheft der Deutschen Bahn AG Dlk 1.01.622 unter Betrieb einschl. der Behinderung durch das Freischalten der zu messenden Leitungskreise. Gleichstrom-Widerstandsmessung, NF-Leitungsdämpfung, Nah- und Fernnebensprechdämpfung mit Dokumentation in Zusammenarbeit mit dem FIT München-Freimann in digitaler und analoger Form.

Inkl. der erforderlichen Fahrtkosten.

Abschnitt:
KH Chiemsee bis AM Siegsdorf

Die eingeschränkten Zutrittszeiten in Siegsdorf sind zu beachten.
Menge: 2,000 St

**04.02.0011 Kontrollmessung Energiekabel**
Kontrollmessung eines Energiekabels vor Beginn und nach Abschluss der Bauphase 1 ohne Betrieb (Gleichstrommessung und Messung des Schleifenwiderstands)
Dokumentation in Zusammenarbeit mit dem FIT München

Inkl. der erforderlichen Fahrtkosten.

Kabeltyp: NYCWY 4x35/16

Abschnitt:
SSTen im Bereich zwischen AS Bergen und AM Siegsdorf
Menge: 2,000 St

**04.02.0012 Muffenschemaplan FM-Kabel ergänzen**
Muffenschema- und Pupinisierungsplan des 20-paarigen Streckenfernmeldekabels mit allen relevanten Informationen aus der provis. Verlegung (Str.km, Kabelmessstreifen, u.ä.) bearbeiten und in digitaler Form (dwg und pdf) an den AG übergeben.

Zur Bearbeitung werden die Bestandspläne im dwg-Format (AutoCad Version 2018) an den AN übergeben.

Die Durchführung der erforderlichen Einmeßarbeiten wird
über Pos. 01.03.0001 vergütet.

Abgerechnet wir je Plan.
Menge: 1,000 St

**04.02.0013 Obermonteur Kabelmontage mit Fahrzeug**
Obermonteur Kabelmontage mit Montage-Fahrzeug frei Baustelle

Der EP ist während BPH 1 und bis zum Beginn der BPH 2, siehe BB, zu gewährleisten.
Menge: 15,000 h

**04.02.0014 Monteur Kabelmontage mit Fahrzeug**
Monteur Kabelmontage mit Montage-Fahrzeug frei Baustelle

Der EP ist während BPH 1 und bis zum Beginn der BPH 2, siehe BB, zu gewährleisten.
Menge: 25,000 h

#### Bereich 04.03 Kabelmontagen BPH 2

**04.03.0001 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Arbeiten im Titel 4, BPH 2'

Zufahrt zur Baustelle vorhanden.
Menge: 1,000 Psch

**04.03.0002 Baustelle räumen**
*** Pauschalposition
StL-Nr. 1910111299
Baustelle von allen Geräten, Anlagen, Einrichtungen und
dgl. räumen. Benutzte Flächen und Wege entsprechend dem
ursprünglichen Zustand herrichten. Soweit nicht für
bestimmte Leistungen für das Räumen der Baustelle gesonderte Positionen im Leistungsverzeichnis enthalten
sind, gilt die Pauschale
für 'alle Arbeiten im Titel 4, BPH 2'
Menge: 1,000 Psch

*Hinweis: Vorbemerkung Kabelmontagen*
Im Rahmen der hier beschriebenen Arbeiten sind folgende Kabeltypen betroffen:

Kabeltyp F20 Bestand:
PMzby 14x2x1,4 F
  6x2x0,9 F

Kabeltyp D30:
A2YF(L)2Y 30x2x0,8 ST III BD

E-Kabel:
NYCWY 4x35/16

Es werden folgende Muffen benötigt:
- Verbindungsmuffe F20 und D30 auf D30
- Verbindungsmuffe E-Kabel

**04.03.0003 Kabelgarnitur liefern und montieren*Verbindungsmuffe Schrumpfschutzmuf*Erdverlegung ü24-32Doppeladern**
StL-Nr. 2113450190131040
Kabelgarnitur für Kupfer-Fernmeldekabel liefern sowie
nach Unterlagen des AG montieren.
Vorhandene Muffe demontieren. Die Entsorgung von ausgebauten Stoffen wird gesondert vergütet.
Kabelspezifikation 'F20+D30 auf D30'

Kabelgarnitur für Verbindungsmuffe.
Verschluss = Schrumpfmuffe mit Schrumpfschutzmuffe.
Erdverlegung.
Kabelgarnitur für Kabel über 24 bis 32 Doppeladern.
Menge: 2,000 St

**04.03.0004 Garnitur liefern und montieren*Schrumpfmuffe**
StL-Nr. 2113440192
Garnitur einschl. Verbindungsmuffe liefern und montieren. Spannungsfestigkeit: 0,6 kV/ 1 kV. Phasenabstandshalter, zentraler Vergussstutzen, Gießharz im Zweikammerbeutel, Dichtungsschaumstoff, transparente Muffenschale zweiteilig. Inklusive aller erforderlichen
Kleinteile für bis zu fünf Adern.
Kabelquerschnitt 'NYCWY 4x35/16'

Ausführung = Schrumpfmuffe.
Menge: 4,000 St

**04.03.0005 Verlegeaufsicht für die Kabelverlegung**
Überwachung der provisorischen Verlegung der Streckenfernmelde-, Daten- und Energiekabel beim Ablegen auf der Holzkonstruktion und der Kabelbrücke oder dem Einziehen in Kabelschutzrohre d90.

Kabeltyp F20 Bestand:
PMzby 14x2x1,4 F
  6x2x0,9 F

Kabeltyp D30:
A2YF(L)2Y 30x2x0,8 ST III BD

E-Kabel:
NYCWY 4x35/16

Abgerechnet wird die verlegte Länge der Kabel anhand der Metermarkierung.
Menge: 680,000 m

**04.03.0006 Kabel orten und abstecken**
Kabel (FM-, Daten- und Stromkabel) besenden und orten, mit roten, zu liefernden Holzpflöcken (ca. 5x3 cm, Länge 0,8 - 1,0 m, sägerauh) abstecken und diese mit dem Kabeltyp beschriften.
Es sind alle Ausbiegungen für Muffen, Überlängen, u.ä. zu orten und abzustecken.

Abstand der Pflöcke: max. 50 m in Geraden, sowie an allen Richtungsänderungen

Zu kalkulieren je m Streckenlänge

Einzurechnen ist die Anschaltung des Tongenerators in den nächstgelegenen Kabelhäusern, Autobahnmeistereien, Notrufsäulen, etc. sowie die gesonderte An- und Abfahrt zur Baustelle während aller Bauphasen.

Die Absteckung ist einmalig auszuführen. Ein wiederholtes Anfahren ist daher einzurechnen.

Einschl. der erforderlichen Fahrtkosten.
Menge: 250,000 m

**04.03.0007 Kontrollmessung D30**
Kontrollmessung des 30-paarigen Verkehrstechnik-Datenkabels nach Abschluss der Bauphase 2 einschl. Dokumentation in digitaler und analoger Form in Zusammenarbeit mit dem FIT München.

Kabeltyp D30:
A2YF(L)2Y 30x2x0,8 ST III BD

Gleichstrommessung:

- Durchgang (Ohmscher Widerstand der a/b-Schleife)
- Isolation (Ohmscher Widerstand des Leiters gegen
Erde)

Inkl. der erforderlichen Fahrtkosten.

Abschnitt:
KH Chiemsee und SSTen im Bereich zwischen AS Bergen und AM Siegsdorf

Die eingeschränkten Zutrittszeiten in Siegsdorf sind zu beachten.
Menge: 1,000 St

**04.03.0008 Kontrollmessung F20**
Kontrollmessung des 20-paarigen, papierisolierten Streckenfernmeldekabels nach Abschluss der Bauphase 2 nach den technischen Anweisungen und dem Pflichtenheft der Deutschen Bahn AG Dlk 1.01.622 unter Betrieb einschl. der Behinderung durch das Freischalten der zu messenden Leitungskreise. Gleichstrom-Widerstandsmessung, NF-Leitungsdämpfung, Nah- und Fernnebensprechdämpfung mit Dokumentation in Zusammenarbeit mit dem FIT München-Freimann in digitaler und analoger Form.

Inkl. der erforderlichen Fahrtkosten.

Abschnitt:
KH Chiemsee bis AM Siegsdorf

Die eingeschränkten Zutrittszeiten in Siegsdorf sind zu beachten.
Menge: 1,000 St

**04.03.0009 Kontrollmessung Energiekabel**
Kontrollmessung eines Energiekabels nach Abschluss der Bauphase 2 ohne Betrieb (Gleichstrommessung und Messung des Schleifenwiderstands)
Dokumentation in Zusammenarbeit mit dem FIT München

Inkl. der erforderlichen Fahrtkosten.

Kabeltyp: NYCWY 4x35/16

Abschnitt:
SSTen im Bereich zwischen AS Bergen und AM Siegsdorf
Menge: 1,000 St

**04.03.0010 Muffenschemaplan FM-Kabel ergänzen**
Muffenschema- und Pupinisierungsplan des 20-paarigen Streckenfernmeldekabels mit allen relevanten Informationen aus der provis. Verlegung (Str.km, Kabelmessstreifen, u.ä.) bearbeiten und in digitaler Form (dwg und pdf) an den AG übergeben.

Zur Bearbeitung werden die Bestandspläne im dwg-Format (AutoCad Version 2018) an den AN übergeben.

Die Durchführung der erforderlichen Einmeßarbeiten wird
über Pos. 01.03.0001 vergütet.

Abgerechnet wir je Plan.
Menge: 1,000 St

**04.03.0011 Obermonteur Kabelmontage mit Fahrzeug**
Obermonteur Kabelmontage mit Montage-Fahrzeug frei Baustelle

Der EP ist während BPH 2 und bis zum Beginn der BPH 3, siehe BB, zu gewährleisten.
Menge: 15,000 h

**04.03.0012 Monteur Kabelmontage mit Fahrzeug**
Monteur Kabelmontage mit Montage-Fahrzeug frei Baustelle

Der EP ist während BPH 2 und bis zum Beginn der BPH 3, siehe BB, zu gewährleisten.
Menge: 25,000 h

#### Bereich 04.04 Kabelmontagen BPH 3

**04.04.0001 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Arbeiten im Titel 4, BPH 3'

Zufahrt zur Baustelle vorhanden.
Menge: 1,000 Psch

**04.04.0002 Baustelle räumen**
*** Pauschalposition
StL-Nr. 1910111299
Baustelle von allen Geräten, Anlagen, Einrichtungen und
dgl. räumen. Benutzte Flächen und Wege entsprechend dem
ursprünglichen Zustand herrichten. Soweit nicht für
bestimmte Leistungen für das Räumen der Baustelle gesonderte Positionen im Leistungsverzeichnis enthalten
sind, gilt die Pauschale
für 'alle Arbeiten im Titel 4, BPH 3'
Menge: 1,000 Psch

*Hinweis: Vorbemerkung Kabelmontagen*
Im Rahmen der hier beschriebenen Arbeiten sind folgende Kabeltypen betroffen:

Kabeltyp F20 Bestand:
PMzby 14x2x1,4 F
  6x2x0,9 F

Kabeltyp F24:
AJ-PLEB2Y 4x2x1,2 PCM
  12x2x1,4 F
  8x2x0,9F

Kabeltyp D30:
A2YF(L)2Y 30x2x0,8 ST III BD

E-Kabel:
NYCWY 4x35/16

Es werden folgende Muffen benötigt:
- Verbindungsmuffe F20 auf F24
- Verbindungsmuffe E-Kabel
- Verbindungsmuffe D30 auf D30

**04.04.0003 Kabelgarnitur liefern und montieren*Verbindungsmuffe Schrumpfmuffe*Erdverlegung ü24-32Doppeladern**
StL-Nr. 2113450190121040
Kabelgarnitur für Kupfer-Fernmeldekabel liefern sowie
nach Unterlagen des AG montieren.
Vorhandene Muffe demontieren. Die Entsorgung von ausgebauten Stoffen wird gesondert vergütet.
Kabelspezifikation 'D30 auf D30'

Kabelgarnitur für Verbindungsmuffe.
Verschluss = Schrumpfmuffe.
Erdverlegung.
Kabelgarnitur für Kabel über 24 bis 32 Doppeladern.
Menge: 2,000 St

**04.04.0004 Kabelgarnitur liefern und montieren*Verbindungsmuffe Blei-/Schutzmuffe*Erdverlegung ü14-24Doppeladern**
StL-Nr. 2113450190111030
Kabelgarnitur für Kupfer-Fernmeldekabel liefern sowie
nach Unterlagen des AG montieren.
Vorhandene Muffe demontieren. Die Entsorgung von ausgebauten Stoffen wird gesondert vergütet.
Kabelspezifikation 'F20 und F24 gem. BB'

Kabelgarnitur für Verbindungsmuffe.
Verschluss = Blei- und Schutzmuffe.
Erdverlegung.
Kabelgarnitur für Kabel über 14 bis 24 Doppeladern.
Menge: 2,000 St

**04.04.0005 Garnitur liefern und montieren*Schrumpfmuffe**
StL-Nr. 2113440192
Garnitur einschl. Verbindungsmuffe liefern und montieren. Spannungsfestigkeit: 0,6 kV/ 1 kV. Phasenabstandshalter, zentraler Vergussstutzen, Gießharz im Zweikammerbeutel, Dichtungsschaumstoff, transparente Muffenschale zweiteilig. Inklusive aller erforderlichen
Kleinteile für bis zu fünf Adern.
Kabelquerschnitt 'NYCWY 4x35/16'

Ausführung = Schrumpfmuffe.
Menge: 2,000 St

**04.04.0006 Verlegeaufsicht für die Kabelverlegung**
Überwachung der Neuverlegung der Streckenfernmelde-, Daten- und Energiekabel beim Einziehen in Kabelschutzrohre d90.

Kabeltyp F20 Bestand:
PMzby 14x2x1,4 F
  6x2x0,9 F

Kabeltyp D30:
A2YF(L)2Y 30x2x0,8 ST III BD

Kabeltyp F24:
AJ-PLEB2Y 4x2x1,2 PCM
  12x2x1,4 F
  8x2x0,9F

E-Kabel:
NYCWY 4x35/16

Abgerechnet wird die verlegte Länge der Kabel anhand der Metermarkierung.
Menge: 525,000 m

**04.04.0007 Kabel orten und abstecken**
Kabel (FM-, Daten- und Stromkabel) besenden und orten, mit roten, zu liefernden Holzpflöcken (ca. 5x3 cm, Länge 0,8 - 1,0 m, sägerauh) abstecken und diese mit dem Kabeltyp beschriften.
Es sind alle Ausbiegungen für Muffen, Überlängen, u.ä. zu orten und abzustecken.

Abstand der Pflöcke: max. 50 m in Geraden, sowie an allen Richtungsänderungen

Zu kalkulieren je m Streckenlänge

Einzurechnen ist die Anschaltung des Tongenerators in den nächstgelegenen Kabelhäusern, Autobahnmeistereien, Notrufsäulen, etc. sowie die gesonderte An- und Abfahrt zur Baustelle während aller Bauphasen.

Die Absteckung ist einmalig auszuführen. Ein wiederholtes Anfahren ist daher einzurechnen.

Einschl. der erforderlichen Fahrtkosten.
Menge: 50,000 m

**04.04.0008 Schlussmessung D30**
Schlussmessung des 30-paarigen Verkehrstechnik- Datenkabels nach Abschluss der Bauphase 3 einschl. Dokumentation in digitaler und analoger Form in Zusammenarbeit mit dem FIT München.

Kabeltyp D30:
A2YF(L)2Y 30x2x0,8 ST III BD

Gleichstrommessung:

- Durchgang (Ohmscher Widerstand der a/b-Schleife)
- Isolation (Ohmscher Widerstand des Leiters gegen
Erde)

Inkl. der erforderlichen Fahrtkosten.

Abschnitt:
KH Chiemsee und SSTen im Bereich zwischen AS Bergen und AM Siegsdorf

Die eingeschränkten Zutrittszeiten in Siegsdorf sind zu beachten.
Menge: 1,000 St

**04.04.0009 Schlussmessung F20**
Schlussmessung des 20- bzw. 24-paarigen, papierisolierten Streckenfernmeldekabels nach Abschluss der Bauphase 3 nach den technischen Anweisungen und dem Pflichtenheft der Deutschen Bahn AG Dlk 1.01.622 unter Betrieb einschl. der Behinderung durch das Freischalten der zu messenden Leitungskreise. Gleichstrom-Widerstandsmessung, NF-Leitungsdämpfung, Nah- und Fernnebensprechdämpfung mit Dokumentation in Zusammenarbeit mit dem FIT München-Freimann in digitaler und analoger Form.

Inkl. der erforderlichen Fahrtkosten.

Abschnitt:
KH Chiemsee bis AM Siegsdorf

Die eingeschränkten Zutrittszeiten in Siegsdorf sind zu beachten.
Menge: 1,000 St

**04.04.0010 Schlussmessung Energiekabel**
Schlussmessung eines Energiekabels nach Abschluss der Bauphase 3 ohne Betrieb (Gleichstrommessung und Messung des Schleifenwiderstands)
Dokumentation in Zusammenarbeit mit dem FIT München

Inkl. der erforderlichen Fahrtkosten.

Kabeltyp: NYCWY 4x35/16

Abschnitt:
SSTen im Bereich zwischen AS Bergen und AM Siegsdorf
Menge: 1,000 St

**04.04.0011 Muffenschemaplan FM-Kabel ergänzen**
Muffenschema- und Pupinisierungsplan des 20-paarigen Streckenfernmeldekabels mit allen relevanten Informationen aus der Neuverlegung (Str.km, Kabelmessstreifen, u.ä.) bearbeiten und in digitaler Form (dwg und pdf) an den AG übergeben.

Zur Bearbeitung werden die Bestandspläne im dwg-Format (AutoCad Version 2018) an den AN übergeben.

Die Durchführung der erforderlichen Einmeßarbeiten wird
über Pos. 01.03.0001 vergütet.

Abgerechnet wir je Plan.
Menge: 1,000 St

**04.04.0012 Obermonteur Kabelmontage mit Fahrzeug**
Obermonteur Kabelmontage mit Montage-Fahrzeug frei Baustelle
Menge: 5,000 h

**04.04.0013 Monteur Kabelmontage mit Fahrzeug**
Monteur Kabelmontage mit Montage-Fahrzeug frei Baustelle
Menge: 15,000 h
